# Straßenbau
Angebotsaufforderung (GAEB DA XML 3.3, DA83)
Projekt: 2025-S
Währung: EUR
Vergabeart: Öffentliche Ausschreibung
Auftraggeber: Kalkulation, Stadt Bielefeld, Amt für Verkehr -Straßenbau-, technisches Rathaus, 33597 Bielefeld; DV-Nummer: 34; Vergabenummer: 34
Erstellt mit: BECHMANN AVA 2025.20/ GXML Toolbox V3.3 R20210630, BECHMANN AVA 2025.20, 06.11.2025

## 34 Fahrradbügel
Datum: 06.11.2025

### Abschnitt 1 Fahrradparken in Bielefeld

#### Gewerk 1.1 Verkehrssicherung

*Hinweis: Vorbemerkung*
Für die Verkehrssicherung werden die
- "Zusätzlichen Technischen Vertragsbedingungen und Richtlinien für Sicherungsarbeiten an Arbeitsstellen an Straßen,
  ZTV-SA der aktuellsten Fassung
und die
- Richtlinien für die Sicherung von Arbeitsstellen an Straßen,
  RSA aktuelle Ausgabe
in Verbindung mit den jeweiligen
- Technischen Lieferbedingungen
  für Elemente der Arbeitsstellensicherung vereinbart.

Der Einbau von Provisorien bedarf der Zustimmung des AG.
Provisorien, die sich aus dem Bauablauf ergeben und Sache des AN sind,
werden nicht vergütet.

**1.1.1 Verkehrsbehördliche Anordnung gemäß § 45 Abs. 6 StVO**
Verkehrsbehördliche Anordnung gemäß § 45 Abs. 6 StVO zur Sicherung von Arbeitsstellen im öffentlichen Verkehrsraum" (=Sperrgenehmigung) beantragen.
Mit dem Antrag ist, soweit kein Regelplan analog verwendet werden kann, ein Verkehrzeichenplan für die jeweiligen Bauabschnitte aufzustellen und einzureichen.
Vergütet werden die erstmalige und durch die Bauleitung verursachte Beantragungen.
Verlängerungen und durch den AN aufgrund eigener Arbeitsabläufe erforderlich werdende  Beantragungen werden nicht vergütet.
Menge: 30,000 St

**1.1.2 Verkehrssicherung**
Absperrungen, Beschilderungen und Beleuchtungen gemäß Anordnung der Straßenverkehrsbehörde aufbauen bzw. herstellen, während der gesamten Bauzeit betreiben, umsetzen, ständig unterhalten und abbauen bzw. beseitigen.
60 von Hundert der Pauschale wird nach betriebsfertigen Aufbau,
der Rest nach Abbau der Verkehrssicherungseinrichtungen vergütet.
Eingeschlossen ist die laufende Straßenreinigung mit einem Motorbesen einschließlich der Beseitigung des Kehrgutes.
Hinweis:
Für die Fußgängerführung ist ein Arbeitsstellenzaun gemäß Verkehrszeichenplan bzw. Regelplan erforderlich und einzukalkulieren.
Halteverbotsschilder zum Freimachen des Baufeldes sind rechtzeitig (mind. 4 d) vor Baubeginn aufzustellen.
Menge: 30,000 St

**1.1.3 Schrankenzaun aufstellen**
Schrankenzaun nach RSA liefern, standsicher aufbauen, für die Dauer der Bauarbeiten vorhalten, warten, entsprechend dem Baufortschritt laufend umstellen und wieder entfernen. Vergütung: 60 % nach Aufstellung, der Rest nach Entfernen
Als Zulage zur Pos. Verkehrssicherung
Menge: 200,000 m

*Hinweis: Vorbemerkung Stundenlohn*
Die Stundenlohnarbeiten werden auf Anordnung des AG ausgeführt.
Angeboten wird für die jeweilige Arbeitskraft, für jedes Baugerät und für jeden LKW ein Verrechnungssatz der sämtliche Aufwendungen,
einschließlich der Kosten für das Bedienungspersonal, enthält.
Zuschläge für Überstunden sind eingerechnet,
während Zuschläge für Nacht-, Sonntags- und Feiertagsarbeit nicht
eingerechnet sind.
Abgerechnet wird nach tatsächlich geleisteten Arbeitsstunden.
Der Verrechnungssatz gilt unabhängig von der Anzahl der abgerechneten Stunden.
Stundenlohnarbeiten sind bei einer Pauschalierung des Angebotes ausgenommen.

**1.1.4 Stundenlohnarbeiten**
Für diese Maßnahme kalkulierter mittlerer Lohn aller auf der Baustelle einzusetzenden Arbeitskräfte.
Menge: 20,000 h

#### Gewerk 1.2 Aufbruch

**1.2.1 Abbruchkante im Asphaltoberbau herstellen bis 20 cm**
Gerade Abbruchkante an vorhandenem Asphaltoberbau, bis 20 cm dick, scharfkantig mit Motorschneidegeräten herstellen.
Menge: 20,000 m

**1.2.2 Abbruchkante zwischen Bordstein und Rinnenanlage herstellen**
Gerade Abbruchkante zwischen Bordstein und Rinnenanlage ca. 35 cm dick, scharfkantig mit Motorschneidegeräten herstellen und das gemeinsame Fundament trennen.
Menge: 10,000 m

**1.2.3 Asphaltbefestigung bis 20 cm aufbrechen**
Straßenbefestigung aus Asphalt bis 20 cm Dicke aufbrechen an Arbeitsraumstreifen und im Bereich der Geh- Radwege.
Menge: 5,000 m²

**1.2.4 Asphaltbefestigung bis 20 cm Dicke beseitigen**
Aus dem Arbeitsraum aufgebrochene Straßenbefestigung aus Trag-, Binder-, und Asphaltdeckschichten aller Art, einschließlich Ausbesserungen aus Kaltmischgut und Oberflächenbehandlungen sowie Markierung beseitigen. Das Aufbruchgut geht in das Eigentum des AN über und ist einer Wiederaufbereitungsanlage für Altbaustoffe zuzuführen.
Wiederverwertungsklasse A nach RUVA
Menge: 2,000 t

**1.2.5 Boden, Schotter, Packlage lösen, laden und beseitigen**
Boden der früheren Klassen 3 bis 5 einschließlich Schotter oder Packlage profilgerecht lösen, laden und fördern.
Der Boden geht in das Eigentum des AN über und wird beseitigt.
Das Herstellen des Planums und Erschwernisse durch Einbauten werden nicht gesondert vergütet.
Abgerechnet wird nach Abtragsprofilen.
>BM-F3
DK 1
Menge: 50,000 m³

**1.2.6 Handschachtung als Zulage**
Aushub auf besondere Anordnung der Bauleitung von Hand.
Als Zulage zum Bodenaushub.
Menge: 10,000 m³

**1.2.7 Bordsteine einschließlich Fundament aufnehmen und beseitigen**
Bordsteine gemäß DIN 482/-483 im Gehwegbereich mit Breiten von 140- bis 200 mm, Höhen bis 300 mm, in Beton versetzt, aufnehmen und das Fundament aufbrechen.
Das Aufbruchgut geht in das Eigentum des AN über und ist einer Wiederaufbereitungsanlage für Altbaustoffe zuzuführen.
Menge: 10,000 m

**1.2.8 Mosaikpflaster und Kleinpflaster aufnehmen und lagern**
Mosaikpflaster und Kleinpflaster aus Naturstein aufnehmen.
Steine säubern und sortiert im Baustellenbereich lagern.
Menge: 20,000 m²

**1.2.9 Großpflaster aufnehmen und lagern**
Großpflaster aus Naturstein aufnehmen.
Steine säubern und sortiert im Baustellenbereich lagern.
Menge: 20,000 m²

**1.2.10 Platten und Pflaster aufnehmen und beseitigen**
Platten und Pflaster aus Beton, aller Arten u. Dicken einschließlich Sandbettung aufnehmen. Das brauchbare Pflaster innerhalb der Baustelle lagern.
Das Aufbruchgut geht in das Eigentum des AN über und ist einer Wiederaufbereitungsanlage für Altbaustoffe zuzuführen.
Menge: 10,000 m²

**1.2.11 Verbundpflaster aufnehmen und lagern**
Verbundpflaster, aller Arten u. Dicken, im Sandbett verlegt, aufnehmen und säubern.
Das brauchbare Pflaster innerhalb der Baustelle lagern.
Das übrige Aufbruchgut geht in das Eigentum des AN über und ist einer Wiederaufbereitungsanlage für Altbaustoffe zuzuführen.
Menge: 40,000 m²

**1.2.12 Betonplatten und Pflaster aufnehmen und lagern**
Wiederverwendbare Betonplatten verschiedener Arten und Dicken, in Sandmörtelbett verlegt, aufnehmen. Diese wiederverwendbaren Platten säubern und sortiert im Baustellenbereich lagern.
Menge: 200,000 m²

**1.2.13 Fahrradabstellanlage aufnehmen und beseitigen**
Vorhandene Fahrradabstellanlage aus einzeln gesetzten Metallhalterungen  oder Metallhalterungen zum Einklemmen des Fahrrads in Reihe einschließlich vorhandener Halterung und Fundamente aufnehmen und beseitigen.
Löcher mit geeignetem Material verfüllen und verdichten und den oberen Bereich entsprechend der angrenzenden Befestigung ausbilden.
Die Fahrradabstellanlage geht in das Eigentum des AN über und wird einer Metallverwertung zugeführt.
Menge: 2,000 St

**1.2.14 Schilder bis 1,0 qm abbauen und lagern**
Verkehrsschilder, Grösse bis 1,0 qm, mit Rohrpfosten abbauen, Schild vom Schilderpfosten demontieren, abgebaute Teile säubern und zur Wiederverwendung im Baustellenbereich lagern.
Betonfundament entfernen. Anfallendes  Abbruchgut geht in das Eigentum des AN über und ist einer Wiederaufbereitungsanlage für Altbaustoffe zuzuführen.
.
Menge: 10,000 St

**1.2.15 Pfosten abbauen und lagern**
Absperrpfosten bzw. Poller einschl. Ketten abbauen, säubern und im Baustellenbereich lagern. Anfallendes  Abbruchgut geht in das Eigentum des AN über und ist einer Wiederaufbereitungsanlage für Altbaustoffe zuzuführen.
Menge: 5,000 St

#### Gewerk 1.4 Schotter und Boden

*Hinweis: Vorbemerkung Schottertragschichten*
Die Erstellung der Schottertragschichten (STS) erfolgt unter Beachtung der DIN 18315 und der ZTV SoB-StB.
Baustoffgemisch, korngestuft aus vorwiegend gebrochenen Gesteinskörnungen der Kategorie UF5, LFNR,OC90
Korngrößenverteilung Tabelle 8 der TL SoB-StB
Ungleichförmigkeitszahl U = D60/D10 >= 13

Für die Nachweise gelten folgende spezifische Gewichte im verdichteten Zustand, die als Ergebnisse von Reihenuntersuchungen ermittelt wurden:
STS 0/45 mm aus Brüchen der näheren Umgebung: 2,06
STS 0/45 mm aus den übrigen Brüchen: 2,16
STS 5/32 mm:  2,00

Der Verformungsmodul ist in folgendem Umfang nachzuweisen:
Bei Baustellen bis 1000 qm Fläche bzw. 200 m Länge ein Plattendruckversuch auf dem Untergrund oder der ungebundenen Tragschicht.
Bei größeren Baustellen je angefangene 1000 qm Fläche bzw. je 200 m Länge ein Plattendruckversuch auf dem Untergrund und den einzelnen ungebundenen Tragschichten.
Der dynamische Plattendruckversuch wird zugelassen, sofern bei jeder Baumaßnahme eine Korrelation mit einem statischen Plattendruckversuch im Beisein des Auftraggebers vorgenommen wird. Dabei ist der Mittelwert aus 4 Einzelversuchen zu Bilden, auffällige Ausreißer sind zu verwerfen.
Es ist ein Gerät zu verwenden, bei dem mittels verlängerter Führungsstange und/oder erhöhtem Fallgewicht eine 1,5-fache Stoßbelastung gegenüber dem Gerät nach TP BF-StB Teil B 8.3 erreicht wird.
Da derzeit keine Prüfvorschrift für derartige Geräte existiert sind nur Geräte von Herstellern des leichten Fallgewichtes zu verwenden. Die Geräteausführung (Plattengeometrie, Belastungsvorrichtung, Messtechnik) hat den Angaben der TP BF-StB Teil B 8.3 zu entsprechen. Die Geräte sind jährlich in Anlehnung an die TP BF-StB Teil B 8.3 zu kalibrieren. Ein entsprechender Nachweis ist dem Auftraggeber vorzulegen.
Zum Nachweis des Verdichtungszustandes sind anstelle eines statischen Plattendruckversuches drei dynamische Plattendruckversuches auf der Fläche verteilt (nicht unmittelbar nebeneinander) durchzuführen.

**1.4.1 Schottermaterial STS in Kleinflächen liefern und einbauen**
Baustoffgemisch, für Schottertragschichten, korngestuft aus vorwiegend gebrochenen Gesteinskörnungen der Kategorie UF5, LFNR,OC90
Korngrößenverteilung Tabelle 8 der TL SoB-StB
Ungleichförmigkeitszahl U = D60/D10 >= 13, liefern.
Der Einbau erfolgt nach Erfordernis mit d<=30 cm bei Ergänzungen, Aufschotterungen, Pflaster- und Gehwegflächen, Zufahrten.
Körnung 0/45 mm. Im Gehweg 500 kg/ m².
Menge: 55,000 t

**1.4.2 Planum auf Schottertragschicht in Kleinflächen herstellen**
Nachverdichten der vorhandenen STS und Planum herstellen. Die Unterlage muss standfest, tragfähig, profilgerecht und eben sein gemäß ZTV SoB. Die Lieferung von fehlendem Material wird gesondert vergütet. Überschüssiges Material ist zu beseitigen.
Menge: 250,000 m²

#### Gewerk 1.5 Pflasterarbeiten

*Hinweis: Vorbemerkungen Pflasterarbeiten*
Das "Merkblatt für Flächenbefestigung mit Pflaster- und Plattenbelägen", die "Zusätzlichen Technischen Vertragsbedingungen und Richtlinien zur Herstellung Pflasterdecken, Plattenbelägen und Einfassungen" (ZTV Pflaster-StB) und die technischen Lieferbedingungen (TL Pflaster-StB) sind der baulichen Durchführung zugrunde zulegen.
In den Positionen für das Herstellen ist das Liefern und Herstellen der Sandbettung, oder des Betonfundamentes, das Sortieren der Materialien nach Erfordernis, sowie der Transport der aufgenommenen und wiederverwendungsfähigen Baustoffe zur Einbaustelle eingeschlossen. Bruch geht in das Eigentum des AN und ist einer Wiederaufarbeitungsanlage für Altbaustoffe zuzuführen.

Hinweis: nach jedem Einschlämmen ist ein Rüttelvorgang erforderlich, dieser Vorgang ist so oft zu wiederholen, bis die Fuge vollflächig geschlossen ist.

Pflaster- und Plattenbeläge
Das Aufmaß und die Abrechnung der Platten- und Pflasterflächen erfolgt entgegen der DIN 18318 in den tatsächlich verlegten Flächen.
Für die Bettung ist ein Baustoffgemisch der Körnung 0/8 entsprechend TL Pflaster StB, Tabelle 5, Zeile 1, Kategorie Gu (Kiessand 0/8 mm) zu verwenden, falls in den einzelnen Leistungsbeschreibungen nichts anderes ausgesagt ist.
Für die Fugenfüllung ist ein Baustoffgemisch der Körnung 0/5 entsprechend TL Pflaster StB, Tabelle 11, Zeile 1, Kategorie GU,F (Brechsand-Splitt-Gemisch 0/4 mm) zu verwenden
Die Fugenbreite zwischen den Betonpflastersteinen hat mindestens 3 mm und höchstens 5 mm zu betragen.
Bei Natursteinpflaster darf die Fugenbreite bei Großpflaster in Kopfhöhe höchstens 15 mm, bei Kleinpflaster höchstens 10 mm und bei Mosaikpflaster höchstens 6 mm betragen.
Natursteinpflaster aller Art ist ein Jahr nach der Herstellung zu überprüfen und ggf. zu regulieren, nachzuschlämmen, abzukehren und zu säubern.

Bord- und Rinnenanlage
Bordstein, Rückenstütze und Rinnenbahn werden auf ein gemeinsames, zwischen Schalung hergerichtetes Betonfundament der Festigkeitsklasse C 20/25 verlegt.
Die Oberkante der Rückenstütze richtet sich nach der Dicke des angrenzenden Belages. Die Betonvorderkante schließt mit der Rinne bündig ab. Anschlüsse an Einbauten sind Passstücke aus Pflasterseinen 24 x16 cm herzustellen.
Bei der Abrechnung werden Einbauten nicht abgezogen. Es erfolgt keine Vergütung für derartige Erschwernisse.

**1.5.1 Schrägbordstein 44/7 liefern**
Schrägbordsteine, Mittelstück 44cm breit mit 7cm Anlauf
DIN EN 1340 Typ DIT
aus zweischichtigem Beton mit Basaltsplittvorsatz liefern.
Menge: 10,000 m

**1.5.2 Schrägbordstein Übergangsstein links und rechts liefern, Zulage**
Schrägbordstein Übergangsstein auf Hochbordstein 15cm breite links und rechts liefern
als Zulage zum Schrägbordstein
Menge: 4,000 m

**1.5.3 Pflaster, grau mit Fase, 20/10/8 cm, liefern**
Pflasterstein DIN EN 1338  D I, Rastermaß 100x200 mm, 80 mm dick
mit versenkten 3 mm Abstandhaltern und umlaufender Fase, Vorsatz mit Basalt,
Einfärbung mit UV-beständigen Eisenoxydfarben:  grau
einschl. den Verband- und Anschluss-Steinen liefern.
Menge: 80,000 m²

**1.5.4 Pflaster, anthrazit mit Fase, 20/10/8 cm, liefern**
Pflasterstein DIN EN 1338  D I, Rastermaß 100x200 mm,80 mm dick
mit versenkten 3 mm Abstandhaltern und umlaufender Fase, Vorsatz mit Basalt,
Einfärbung mit UV-beständigen Eisenoxydfarben: anthrazit
einschl. den Verband- und Anschluss-Steinen liefern.
Menge: 10,000 m²

**1.5.5 Betonpflasterschnitt <10 cm Dicke herstellen**
Sichtbaren, scharfen Schnitt bei Anschlüssen aus Betonpflaster aller Art, bis 10 cm dick, mit Motorschneidegeräten herstellen.
Menge: 300,000 m

**1.5.6 Plasterdecke herstellen**
Pflasterdecke aus Betonsteinpflaster unterschiedlicher Farbe, Rechteckpflaster, H-Pflaster, Wellenprofilpflaster, oder gleichwertiges Pflaster,  Fugenbreite 3 bis 5 mm, Pflasterbettung ca. 4 cm dick (in verdichtetem Zustand gemessen). Die Fugen mit Kiessand  einschlämmen, abkehren, säubern und überschüssigen Sand entfernen. Der Vorgang ist bis zur vollständigen Füllung zu wiederholen. Die Steine sind aus dem gelagertem Bestand.
Die Lieferung fehlender Pflastersteine erfolgt gesondert.
Menge: 100,000 m²

**1.5.7 Gebrauchtes Verbundpflaster vom Lagerplatz holen**
Gebrauchtes Verbundpflaster von Lagerflächen nach Angabe des AG mit einem Förderweg bis 10 km zur Einbaustelle bzw. Zwischenlagerstätte transportieren und abladen. Das Aufladen erfolgt durch Mitarbeiter des Bauhofes.
Das Säubern und Sortieren erfolgt auf der Einbaustelle bzw. dem Zwischenlager.
Nicht verwendungsfähiges Material geht in das Eigentum des AN über und ist einer Wiederaufbereitungsanlage für Altbaustoffe zuzuführen.
Die Abrechnung erfolgt nach verlegter Pflasterfläche.
Menge: 10,000 m²

**1.5.8 Plattenbelag aus Betonsteinplatten herstellen**
Plattenbelag aus dem Bestand aus Gehwegplatten Rastermaß: von 200x200x60 mm bis 500x500x60 mm im nach Angabe der Bauleitung einschließlich Pflastersteinen Rastermaß 20x10x6 cm als Randausgleich in einer ca. 3 cm dicken Pflasterbettung (im verdichteten Zustand gemessen) herstellen.
Die Platten einschlämmen, abkehren, säubern und überschüssigen Sand entfernen.
Anmerkung: Die Lieferung fehlender Plattenmaterialien erfolgt gesondert
Menge: 100,000 m²

**1.5.9 Betonsteinpflaster als Angleichung regulieren**
Pflasterdecke aus Betonsteinpflaster in nicht zusammenhängenden Flächen aufnehmen, säubern und das Pflaster in Sandbettung +5/-10 cm Höhenänderung wiederherstellen.
Beim Umlegen des Pflasters ist das Auflockern des Pflasterbettes, das Auskoffern des zu hoch liegenden Oberbaues, das Aussortieren und Reinigen der Steine und das Liefern und Einbringen des erforderlichen Bettungsmaterials eingeschlossen. Nicht wiederverwendungsfähiges Material einschließlich der Aushubmassen geht in das Eigentum des AN über und ist einer Wiederaufbereitungsanlage für Altbaustoffe zuzuführen.
Anmerkungen: Die Lieferung der fehlenden Steine erfolgt gesondert. Sollte ein neuer ungebundener Oberbau erforderlich sein, so wird dieser gesondert vergütet.
Menge: 35,000 m²

**1.5.10 Plattenbeläge als Angleichung regulieren**
Gehwegplatten einschließlich Randausgleich mit Betonrechteckpflastersteinen in unterschiedlicher Größe auf den angrenzenden Grundstücken aufnehmen in nicht zusammenhängenden Flächen, säubern und die Platten in Sandbettung +5/-10 cm Höhenänderung wieder verlegen.
Beim Umlegen des Pflasters ist das Auflockern des Pflasterbettes, das Auskoffern des zu hoch liegenden Oberbaues, das Aussortieren und Reinigen der Steine und das Liefern und Einbringen des erforderlichen Bettungsmaterials eingeschlossen. Nicht wiederverwendungsfähiges Material einschließlich der Aushubmassen geht in das Eigentum des AN über und ist einer Wiederaufbereitungsanlage für Altbaustoffe zuzuführen.
Anmerkungen: Die Lieferung von fehlendem Pflastermaterial erfolgt gesondert. Sollte ein neuer ungebundener Oberbau erforderlich sein, so wird dieser gesondert vergütet.
Menge: 30,000 m²

**1.5.11 Gebrauchte Betonsteinplatten vom Lagerplatz holen**
Gebrauchte Betonsteinplatten von Lagerflächen nach Angabe des AG mit einem Förderweg bis 10 km zur Einbaustelle bzw. Zwischenlagerstätte transportieren und abladen. Das Aufladen erfolgt durch Mitarbeiter des Bauhofes.
Das Säubern und Sortieren erfolgt auf der Einbaustelle bzw. dem Zwischenlager.
Nicht verwendungsfähiges Material geht in das Eigentum des AN über und ist einer Wiederaufbereitungsanlage für Altbaustoffe zuzuführen.
Die Abrechnung erfolgt nach verlegter Plattenfläche.
Menge: 20,000 m²

**1.5.12 Fläche aus gelagertem Natursteinkleinpflaster herstellen**
Pflasterdecke aus gelagertem Natursteinkleinpflaster DIN EN 1342 auf einem ca. 3 cm dicken Pflasterbett (in verdichtetem Zustand gemessen) herstellen.
Das Pflaster einschlämmen, abkehren, säubern und überschüssigen Sand entfernen.
Anmerkung: Die Lieferung/Transport der Steine erfolgt gesondert.
Menge: 30,000 m²

**1.5.13 Natursteinkleinpflaster im Segmentbogen herstellen**
Pflasterdecke aus gelagertem Natursteinkleinpflaster DIN EN 1342 auf einem ca. 3 cm dicken Pflasterbett (in verdichtetem Zustand gemessen) in Segmentbögen verlegt herstellen.
Das Pflaster einschlämmen, abkehren, säubern und überschüssigen Sand entfernen.
Anmerkung: Die Lieferung/Transport der fehlenden Steine erfolgt gesondert.
Menge: 20,000 m²

**1.5.14 Gebrauchtes Kleinpflaster vom Lagerplatz holen**
Gebrauchtes Kleinpflaster von Lagerflächen nach Angabe des AG mit einem Förderweg bis 10 km zur Einbaustelle bzw. Zwischenlagerstätte transportieren und abladen. Das Aufladen erfolgt durch Mitarbeiter des Bauhofes.
Das Säubern und Sortieren erfolgt auf der Einbaustelle bzw. dem Zwischenlager.
Nicht verwendungsfähiges Material geht in das Eigentum des AN über und ist einer Wiederaufbereitungsanlage für Altbaustoffe zuzuführen.
Die Abrechnung erfolgt nach verlegter Pflasterfläche.
Menge: 10,000 m²

**1.5.15 Fläche aus gelagertem Natursteingroßpflaster herstellen**
Pflasterdecke aus gelagertem Natursteingroßpflaster DIN EN 1342 auf einem ca. 3 cm dicken Pflasterbett (in verdichtetem Zustand gemessen) herstellen.
Das Pflaster einschlämmen, abkehren, säubern und überschüssigen Sand entfernen. Die Lieferung fehlender Steine erfolgt gesondert.
Menge: 20,000 m²

**1.5.16 Gebrauchtes Großpflaster vom Lagerplatz holen**
Gebrauchtes Großpflaster von Lagerflächen nach Angabe des AG mit einem Förderweg bis 20 km zur Einbaustelle bzw. Zwischenlagerstätte transportieren und abladen. Das Aufladen erfolgt durch Mitarbeiter des Bauhofes.
Das Säubern und Sortieren erfolgt auf der Einbaustelle bzw. dem Zwischenlager.
Nicht verwendungsfähiges Material geht in das Eigentum des AN über und ist einer Wiederaufbereitungsanlage für Altbaustoffe zuzuführen.
Die Abrechnung erfolgt nach verlegter Pflasterfläche.
Menge: 20,000 m²

**1.5.17 Fahrradbügel vom Lagerplatz holen**
Fahrradbügel von Lagerflächen nach Angabe des AG mit einem Förderweg bis 20 km zur Einbaustelle bzw. Zwischenlagerstätte transportieren und abladen.
Menge: 20,000 St

**1.5.18 Fahrradbügel setzen bzw. angleichen**
Gelieferte Fahrradbügel nach Angabe der Bauleitung einschließlich der erforderlichen Vor- und Nacharbeiten auf einer Betonplatte 50x25x12 in einem Betonfundament setzen.
Pro Fahrradbügel wird eine Betonplatte benötigt, die mittels Edelstahl Durchsteckankern/schrauben mit der Fußplatte des Fahrradbügels verbunden werden bzw. aufgedübelt werden (s. Detailplan).
Menge: 150,000 St

**1.5.19 Fahrradbügel liefern**
Fahrradbügel 285 x 1.100 mm aus Rundrohr (Durchmesser 42,2 mm) mit je 2 Fußplatten 150x 50 mm zum aufdübeln.
Material: Edelstahl (1.4301),
Oberfläche Bügel: geschliffen,
Oberfläche Fußplatte: rauh
Die Ausführung erfolgt gem. beigefügtem Detailplan.
Menge: 100,000 St

#### Gewerk 1.6 Asphaltarbeiten

*Hinweis: Vorbemerkung Asphalt*
Für die Herstellung der Asphaltbeläge gelten die  ZTV-Asphalt-StB 07 in Verbindung mit TL Asphalt-StB 07, TL Bitumen-StB 07und TL Gestein-StB 04.
Bei der Mischgutherstellung mit Asphaltgranulat sind die Anforderungen der ”Technischen Lieferbedingungen für Asphaltgranulat”, (TL  AG-StB 09) sowie das ”Merkblatt für die Verwertung von Asphaltgranulat”, (M VAG) einzuhalten.
Vor Beginn der Asphaltierungsarbeiten ist der Eignungsnachweis des vorgesehenen  Asphaltmischgutes beim AG vorzulegen.

Soweit in der Baubeschreibung nicht anders beschrieben, ist das Aufbringen der Beläge unter Aufrechterhaltung des Verkehrs abschnittsweise vorzunehmen.
Beim Einbau in Tonnen ist der Nachweis des eingebauten Materials durch Lieferschein dem AG vorzulegen.
Das Reinigen und das evtl. erforderliche Anspritzen der Fahrbahnflächen werden nicht vergütet, wenn die Verschmutzung durch ein fahrlässiges Verhalten des AN verursacht wurde.

Bei der Regulierung von Schachtabdeckungen und Aufsätzen für Straßenabläufe sind, soweit möglich, Betonfertigteile gemäß DIN 4034 bzw. DIN 4052 zu verwenden.
Materialanforderung des zu verwendenden Bettungs- und Gießmörtels:
kunststoffvergütet, schnellhärtend, schrumpffrei, Druckfestigkeit > 11 N/mm² nach  30 Minuten und > 50 N/mm² nach 7 Tagen.
Die Abnahme der regulierten Schacht- und Sinkkastenabdeckungen erfolgt durch die Stadtentwässerung und ist vom AN rechtzeitig zu beantragen.
Eine Bescheinigung über die mängelfreie Ausführung ist bei der Abnahme der Baumaßnahme vorzulegen.
Werden Schachtabdeckungen nach dem Deckeneinbau reguliert, so sind diese mit einem Bohrgerät (Durchmesser 85 cm) auszubohren. Nach der Regulierung ist die verbleibende Fuge mit einer bituminösen Fugenvergussmasse gem. ZTV FUG-StB zu schließen.

Der AN erstellt eine Aufmaßskizze mit Angabe des Streckenabschnittes, Hausnummer und Schiebernummer der zu regulierenden Kappen und Schachtabdeckungen.
Die Abrechnungsunterlagen werden vom AG geprüft und vom AN mit einer gesonderten Rechnung bei dem entsprechenden Versorgungsunternehmen (z.B. EON, RWE) zur Zahlung eingereicht.
Ohne Vorlage der geprüften Abrechnungsunterlagen erfolgt keine Zahlung durch die Versorgungsunternehmen.
Die Regulierung der Schieberkappen der Stadtwerke Bielefeld werden durch den AG vergütet.
Müssen Schiebergestänge gekürzt oder verlängert werden, ist der Versorgungsträger umgehend zu informieren. Das Kürzen oder Verlängern der Schiebergestänge erfolgt vom Versorgungsunternehmen. Die dafür erforderlichen Erdarbeiten werden gem. ZTVE-StB einschließlich der Regulierung der Kappe vom AN ausgeführt.

**1.6.1 Ausbildung Anschluss am vorhandenem Asphaltoberbau**
Die durchtrennten  Ränder der Asphaltbefestigung säubern und mit Heißbitumen 160/220, Bitumenemulsion oder bitumenhaltigem Voranstrich vollflächig beschichten. Haftkleber darf nicht verwendet werden.
Schichtdicken von 2x10 cm.
Menge: 20,000 m

**1.6.2 Fräsen in kleinsflächen und Arbeitsräumen**
Asphaltdecke in Einzelflächen von circa 0 bis 10 m² mit einer Fräsmaschine in einer Tiefe von 3-4 cm ausfräsen. Erschwernisse durch Einbauten werden nicht gesondert vergütet.
Flächen reinigen, nicht festhaftende Schichten und Fugenbänder lösen. Ausgebrochene Kanten geradlinig und scharfkantig nachschneiden. Nasse Flächen sind ggf. zu trocknen.
Das Aufbruchgut geht in Eigentum des AN über und ist einer Wiederaufbereitungsanlage für Altbaustoffe zuzuführen.
Menge: 5,000 m²

**1.6.3 Fugen mit Bitumendichtungsband herstellen**
Fugen in der Dicke der Asphaltdeckschicht an Randeinfassungen, Schachtabdeckungen, Aufsätzen und Schieberkappen mit schmelzbarem Bitumendichtungsband herstellen.
Vor dem Einbau der Deckschicht vorhandene Wandung, soweit erforderlich, säubern, trocknen, mit Voranstrich versehen und nach dem Trocknen des Voranstrichmittels das Dichtungsband an die Wandung gleichmäßig anpressen.
Dicke der Deckschicht 3,5 cm. Fugenbreite 8 mm.
Menge: 20,000 m

**1.6.4 Asphalttragschicht AC 22 TS, in kleinstflächen und Arbeitsräumen Handeinbau**
Asphalttragschicht aus Asphalttragschichtmischgut AC 22 TS für den Handeinbau in kleinteiligen Flächen von circa 0 - 10 m² liefern und in einer Dicke von ca. 10 cm von Hand einbauen.
Handeinbau in Schadenstellen, zur Profilregulierung und zum Angleichen bei Anschlüssen und Übergängen.
Baustoffgemisch AC 22 TS,  Straßenbaubitumen 50/70
Menge: 2,000 t

**1.6.5 Gussasphalt MA 8S in kleinstflächen und Arbeitsräumen**
Deckschicht aus Gussasphalt  MA 8 S in Einzelflächen von circa 0 bis 10 m² herstellen.
Einbaudicke einschließlich engedrücktem Abstreumaterial ca. 3,5 bis 4 cm,
Bindemittel = viskositätsverändertes Bitumen 25/35 VL oder VH
Fremdfüller = Kalksteinfüller Kategorie CC70.
Abstreuen der Oberfläche, Verfahren B, mit leicht mit Bindmittel umhüllten Diabas Edelsplitt jedoch der Körnung 1/3 in einer Menge von 11 bis 12 kg/m²  maschinell, bei kleineren Flächen auch von Hand abstreuen.
Erkaltete Gussasphaltdeckschicht abkehren. Nichtgebundenes Material geht in Eigentum des AN über und ist einer Wiederaufbereitungsanlage für Altbaustoffe zuzuführen.
Menge: 5,000 m²
